# Treppenhäuer
Angebotsaufforderung (GAEB 90, DA83)
Währung: EUR

## Treppenhäuser
Datum: 05.09.24

*Hinweis*
BAUVORHABEN:  Thurneysserstr. 4/ Buttmannstr. 9/9a
  13357 Berlin-Wedding

GEWERK:  Malerarbeiten

Angaben zum Bauwerk
Mehrfamilienhaus, Baujahr

Ausführungsort:
Treppenhäuser 4 Stück

Vor Angebotsabgabe ist eine
Ortsbesichtigung mit der auf Seite 1 unserer Anfrage
benannten Bauleitung möglich.

Ausführungszeitraum:
21.10.24 bis 13.12.24

*Hinweis*
A) ALLGEMEINE VORBEMERKUNGEN FÜR LEISTUNGSVERZEICHNISSE
(MLV)

=======================================================
==========

A1) ALLGEMEINES

Diesem Leistungsverzeichnis liegen die "Zusätzliche
Vertragsbedingungen für die Ausführung von
Bauleistungen (Z-VOB/B)" der Covivio Immobilien GmbH in
der bei Vertragsabschluß gültigen Fassung zugrunde.

Für nach diesem Leistungsverzeichnis auszuführende
Leistungen gelten, ergänzend zur den jeweiligen
Leistungsbeschreibungen der einzelnen Positionen, bei
evtl. Widersprüchen in nachfolgend genannter
Reihenfolge, folgende Bedingungen:

1. diese "allgemeine Vorbemerkungen für
Leistungsverzeichnisse" (A)
2. die sich anschließenden "allgemeine technische
Vorbemerkungen" (B)
3. die sich anschließenden "besondere technische
Vorbemerkungen" (für dieses Gewerk) (C)
4. die "Zusätzliche Vertragsbedingungen für die
Ausführung von Bauleistungen Z-VOB/B"
5. Baustellenordnung der Covivio Immobilien GmbH in der
jeweils gültigen Fassung

Mit Abgabe seines Angebotes bzw. Annahme des Vertrages
erklärt der AN, dass von ihm sämtliche gesetzlichen,
behördlichen und berufgenossenschaftlichen Auflagen
erfüllt werden, die zur Ausführung der im LV
beschriebenen Leistungen erforderlich sind.

Es dürfen nur solche Materialien verwendet werden, über
die der AN das uneingeschränkte Eigentumsrecht besitzt
und die vollkommen frei von Rechten Dritter sind.

Für die Ausführung der Arbeiten ist Fachpersonal in
ausreichender Zahl einzusetzen.
Hierbei ist darauf zu achten, dass für die Ausführung
sämtlicher Arbeiten unsere Baustellenordnung in der
jeweils gültigen Fassung zu beachten ist, die dem
ausführenden Fachpersonal in geeigneter Form zur
Kenntnis zu geben ist.

A2) KUNDENDIENST

Die Arbeiten werden in, an oder in der Nähe bewohnter
Häusern ausgeführt.

Der Auftraggeber (AG) erwartet vom AN tatkräftige
Unterstützung bei den Bemühungen, berechtigten
Mieterwünschen zu entsprechen. Dazu gehören
insbesondere folgende Verpflichtungen:

1) Alle Handwerker/Mitarbeiter des AN haben die
Verpflichtung, Kunden des AG (Mietern) höflich und
hilfsbereit zu begegnen. In Gesprächen mit den Mietern
ist das Bemühen von Covivio Immobilien GmbH um einen
verbesserten Kundendienst herauszustellen.

2) Die Mieter betroffener Häuser sind rechtzeitig vor
Durchführung der Reparaturarbeiten zu verständigen,
ggf. durch Aushang im Treppenhaus oder auch
individuelle Terminvereinbarung mit dem einzelnen
Mieter.

3) Bei Arbeiten in Wohnungen/ Kellern sind Möbel und
sonstiges Mietereigentum, Bodenflächen und angrenzende
Bauteile etc. im Bereich der auszuführenden Arbeiten
durch Folie, evtl. Schaltafeln oder Ähnliches zu
schützen.

A3) PREISE

In den Einheitspreisen sind sämtliche Kosten, wie
Lohn-, Material- und Nebenkosten enthalten,
insbesondere auch:

1) Koordination / Terminabsprache(n) mit dem(den)
Mieter(n) / Kundenbetreuer(n) / Bauleiter(n)

2) sämtliche Fahrt- und Transportkosten,

3) sämtliche tariflichen Zulagen wie z.B. Schmutz- und
Staubzulagen, Zulagen für ekelerregende
Arbeiten etc.,

4) Befestigungsmittel aller Art; Hilfsstoffe wie Nägel,
Bindedraht und Kleinmaterial sowie alle Baustoffe, die
zur kompletten Erstellung der Leistung erforderlich
sind,

5) die Abdeckung von Einrichtungsgegenständen zum
Schutz vor Beschädigung und Verschmutzung (bei Arbeiten
in Wohnungen/ Kellern)

6) das, ggf. tägliche, Säubern der Arbeitsstelle /
Treppenhäusern

7) der Ausbau und Abtransport sowie die ordnungsgemäße
Entsorgung, einschließlich Kippgebühren, sämtlichen
Bauschutts und aller alter, schadhafter Teile. Teile,
für die sich der AG eine generelle oder
einzelfallbezogene Prüfung vorbehalten hat, sind bis zu
diesem Zeitpunkt, längstens jedoch für die Dauer von 10
Wochen, vom AN vorzuhalten und dürfen erst danach
entsorgt werden.

8) Alle weiteren Nebenleistungen, die zur Erfüllung der
in den Leistungspositionen beschriebenen
Hauptleistungen, unter Beachtung aller einschlägigen
Vorschriften, erforderlich sind, im LV aber nicht
gesondert aufgeführt sind.

Erforderliche Leistungen, die in den nachfolgenden
Leistungspositionen nicht enthalten sind, sind der
Abteilung Einkauf des AG, möglichst vor Ausführung, in
Form eines Nachtragsangebotes zur Genehmigung
aufzugeben. Die Preise für derartige Zusatzleistungen
sind auf der Kalkulationsbasis der Einheitspreise
dieses LV's zu kalkulieren und die Positionen sind so
ausreichend und umfassend zu beschreiben, dass sowohl
eine sachlich-fachliche als auch eine kalkulatorische
Nachprüfung durch den AG gewährleistet ist, hierzu
gehört insbesondere die Angabe der verfahrenen Stunden.

A4) SONSTIGES

Die in diesen Bedingungen festgelegten Pflichten hat
der AN jedem Dritten aufzuerlegen, dessen er sich zur
Erfüllung dieser Pflichten bedient.

*Hinweis*
B)  ALLGEMEINE TECHNISCHE VORBEMERKUNGEN
============================================

B1) ALLGEMEINES

Für Lieferung und Ausführung gelten neben dem
Leistungsverzeichnis:

1.  die neuesten DIN-Vorschriften, VDE- und
VDI-Richtlinien

2.  die Vorschriften der zuständigen Behörden (z.B.
Bauaufsicht, Gewerbeaufsicht, Brandverhütung,
  TÜV, Berufsgenossenschaften und Versorgungsbetriebe,

3.  die Bestimmungen der Gerüstbauordnung

4.  die Festlegungen des jeweiligen
Werkstoffherstellers. Die Werkstoffe müssen den
  geforderten Bedingungen der Leistungsbeschreibung
entsprechen.

B2) FACHSPEZIFISCHE NACHWEISE

Fachspezifische Nachweise, z.B. für den Umgang mit
Asbest, PAK, und dergleichen, sind auf Anforderung des
(AG) jederzeit und umgehend zu erbringen

Bei wesentlichen Änderungen z.B. Ausscheiden eines
befähigten Mitarbeiters oder Auslaufen eines
befristeten Nachweises (z.B. Schweißnachweis) ist der
AN verpflichtet dies unverzüglich beim (AG) schriftlich
anzuzeigen. Ebenso sind die jeweils gültigen
Unfallverhütungsvorschriften zu beachten und unbedingt
einzuhalten.

B3) GEBÄUDESCHÄDEN

Falls dem AN bei der Durchführung von Reparaturarbeiten
weitere Gebäudeschäden bekannt werden (auch an anderen
Gewerken), so hat er dem zuständigen Bauleiter des AG
hierüber umgehend zu unterrichten.

B4) LAGER- UND ABSTELLFLÄCHEN

Die Errichtung von Lager- und Arbeitsplätzen ist mit
der jeweiligen Bauleitung vorher abzustimmen.

Baustoffe und Bauteile dürfen nicht in den
Treppenhäusern und/oder auf anderen
Verkehrsflächen gelagert werden.

Bauschutt darf grundsätzlich nicht im Gebäude gelagert
werden.

B5) BEDINGUNGEN FÜR DIE ENTSORGUNG VON ABFÄLLEN

Der AN ist verpflichtet, die beim AG anfallenden
Abfälle ordnungsgemäß und sofort zu entsorgen. Zu
diesem Zweck hat er die einschlägigen Gesetze,
Verordnungen und sonstigen öffentlich-rechtlichen
Vorschriften  z.B. das Kreislaufwirtschafts- und
Abfallgesetz - einzuhalten. Eine Zwischenlagerung von
Abfällen ist nicht gestattet.

Sollten die für den Transport und die Entsorgung
erforderliche Genehmigungen erlöschen, ist dies dem AG
unverzüglich schriftlich mitzuteilen. Mit Übernahme der
Abfälle durch den AN gehen Eigentum, Gefahr,
Verkehrssicherungspflicht und öffentlich-rechtliche
Verantwortung auf diesen über.

Der AG behält sich vor zu prüfen, ob der AN seinen
Pflichten nachgekommen ist. Hierzu kann der AG Einsicht
nehmen in die vom AN nach öffentlich-rechtlichen
Vorschriften zu führenden Nachweisbücher und in den
Genehmigungsbescheid der angefahrenen
Abfallentsorgungsanlage, dessen Vorlage der AN zu
bewirken hat.

Der AN hat zur Abdeckung aller - sowohl seiner als auch
die des AG sich aus der Abfallbeseitigung ergebenden
Haftungsrisiken unter Einschluß des
Gewässerschäden-Haftungsrisikos auf seine Kosten eine
Haftpflichtversicherung in ausreichender Höhe für
Personen-, Sach- und Vermögensschäden abzuschließen und
dem AG den Abschluß auf Verlangen nachzuweisen. Diese
Regelung läßt die Haftung des AN unberührt.

B5) BEDINGUNGEN FÜR BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

### Bereich 0 Thurneysser 4 HH

#### Abschnitt 0.1 Baustelleneinrichtung

**0.1.10 Baustelleneinrichtung**
Baustelleneinrichtung,
liefern und vorhalten aller zur Ausführung der Arbeiten
benötigten Geräte und Werkzeuge.

Hinweis: Zugang zu Strom, Wasser und abschließbare Lage
r möglichkeiten werden vom AG gestellt!Hinweis: Zugang
zu Strom, Wasser und abschließbare Lager möglichkeiten
werden vom AG gestellt!
Menge: 1,000 psch

**0.1.20 Miet - WC**
Miet - WC
Liefern und vorhalten eines Miet-WC.
Grundeinsatzzeit:
4 Wochen, Folgemiete je Woche 5%
Menge: 1,000 psch

**0.1.30 Treppenhauskopf**
Treppenhauskopf fachgerecht mit einer Leiterrüstung
einrüsten,für die Dauer der Arbeiten vorhalten und
nach Beendigung der Arbeiten abbauen und abfahren.
Menge: 2,000 Stck

#### Abschnitt 0.2 Anstrich Wände und Decken

**0.2.10 Verunreinigungen, Nikotin-, Ruß-, Fettflecken**
Verunreinigungen, Nikotin-, Ruß-, Fettflecken,
abwaschen, Verunreinigungen wie
Nikotinverschmutzungen, Ruß-, Fettflecken vollflächig
durch geeignete Maßnahmen, fachgerecht
abwaschen, einschl. aller erf. Nebenarbeiten und
Schutzmaßnahmen. Verfahren: mechanisch (z. B.
abwaschen)
Menge: 750,000 m²

**0.2.20 Glasvlies**
Glasvlies,
an der obersten Geschoßdecke kleben.
Menge: 30,000 m²

**0.2.30 Deckenflächen Unebenheiten beispachteln**
Deckenflächen Unebenheiten beispachteln,
beispachteln von Unebenheiten, Ausbruchstellen,
Lunkern und Rissen mit verarbeitungsfertiger, gut
füllender Leichtspachtelmasse.
Menge: 200,000 m²

**0.2.40 Deckenflächen Grundbeschichtung**
Deckenflächen Grundbeschichtung
Grundbeschichtung auf Dispersionsbasis,
wasserverdünnbar, haftvermittelnd, Grundierung.
Menge: 200,000 m²

**0.2.50 Deckenflächen, Zwischenbeschichtung**
Deckenflächen,
Zwischenbeschichtung und Schlussbeschichtung mit
Dispersionsfarbe, wasserverdünnbar, lösemittelfrei,
diffusionsfähig, stumpfmatt.

Farbton: Weiß
Menge: 200,000 m²

**0.2.60 Isolieranstrich**
Isolieranstrich,
gegen Wasserflecken und Ausfärbungen.
Menge: 30,000 m²

**0.2.70 Wandflächen, beispachteln**
Wandflächen
beispachteln von Unebenheiten, Ausbruchstellen,
Lunkern und Rissen mit verarbeitungsfertiger, gut
füllender Leichtspachtelmasse.
Menge: 550,000 m²

**0.2.80 Wandflächen, Grundbeschichtung**
Wandflächen,
Grundbeschichtung auf Dispersionsbasis,
wasserverdünnbar, haftvermittelnd,Grundierung.
Menge: 550,000 m²

**0.2.90 Wandflächen, Zwischenbeschichtung**
Wandflächen,
Zwischenbeschichtung und Schlussbeschichtung
mit Dispersionsfarbe, Leicht getönt nach Angabe.
Menge: 550,000 m²

**0.2.100 Zulage zu Pos. 2.09**
Zulage zu Pos. 2.09
Grundbeschichtung (Paneel)
auf Dispersionsbasis, wasserverdünnbar,
haftvermittelnd, gefüllt, pigmentierter, Haftgrund.
Menge: 200,000 m²

**0.2.110 Zulage zu Pos. 2,10**
Zulage zu Pos. 2,10
Wandflächen (Paneel),
mit Latexfarbe seidenglänzend deckend streichen,
dunkel getönt nach Angabe.
Menge: 200,000 m²

**0.2.120 Treppenwangen**
Treppenwangen,
reinigen und mit Latexfarbe streichen.
Menge: 70,000 m

**0.2.130 Fugen zwischen zwei Bauteilen**
Fugen zwischen zwei Bauteilen,
mit Acryl- Fugenmasse versiegeln.
Menge: 500,000 m

#### Abschnitt 0.3 Anstrich Holzwerk

**0.3.10 Profilierte Türen und Bekleidungen**
Profilierte Türen und Bekleidungen,
vorhandene Altanstriche reinigen, lose Anstrichteile
entfernen, gründlich schleifen, rohe Holzteile
imprägnieren, kleine Löcher und Fehlstellen mit
Lackspachtel ausspachteln und mit Alkydharzlack,
Farbtöne nach Vorgabe Auftraggeber, vorstreichen und
deckend lackieren.
Menge: 150,000 m²

**0.3.20 Fenster- und Fensterbänke**
Fenster- und Fensterbänke,
vorhandene Altanstriche reinigen, lose Anstrichteile
entfernen, gründlich schleifen, rohe Holzteile
imprägnieren, kleine Löcher und Fehlstellen mit
Lackspachtel ausspachteln und mit Alkydharzlack,
Farbton Weiß, vorstreichen und
deckend lackieren.
Menge: 30,000 m²

**0.3.30 Holztreppengeländer**
Holztreppengeländer,
bestehen aus ,Ober und Untergurt
sowie gedrechselten Traillen wie folgt
bearbeiten: schleifen bis zum tragfähigen
Untergrund, kleine Löcher und Unebenheiten
spachteln. Vor und Schlusslacken mit Alkydharzlack,
Menge: 70,000 m

**0.3.40 Holzhandlauf**
Holzhandlauf,
reinigen, anschleifen, vorstreichen und lackieren.
Menge: 75,000 m

**0.3.50 Podeste/Treppenkopf**
Podeste/Treppenkopf,
reinigen, anschleifen, vorstreichen und lackieren.
Menge: 20,000 m²

**0.3.60 Holzfußleisten**
Holzfußleisten,
reinigen anschleifen, vorstreichen und lackieren.
Menge: 200,000 m

**0.3.70 Stufen, Treppenkopf**
Stufen, Treppenkopf
reinigen, anschleifen, vorstreichen und lackieren.
Menge: 40,000 Stck

**0.3.80 Tritt- und Setzstufen**
Tritt- und Setzstufen mit profilierter Vorder- und
Seitenkante (mit Belag auf der Trittfläche), reinigen
anschleifen, vorstreichen und lackieren.
Menge: 200,000 Stck

#### Abschnitt 0.4 Bodenarbeiten

**0.4.10 Holzfußboden**
Holzfußboden,
verlegefertig vorbereiten Untergrund von
Holzfußboden
auf Verlegereife prüfen ,alten PVC bzw. Anstrich,
Anstrichreste und Pflegeschichten abschleifen oder
schadhaften Belag jeglicher Art aufnehmen, gründlich
absaugen und reinigen. Knarrende Dielen der
Holzfußbodenflächen zusätzlich verschrauben und
1mal maschinell abschleifen.
Menge: 100,000 m²

**0.4.20 Holztreppenstufen verlegefertig vorbereiten**
Holztreppenstufen verlegefertig vorbereiten,
Untergrund von Holztreppenstufen auf Verlegereife
prüfen, Alten PVC inkl. Trittkante bzw. Anstrich,
Anstrichreste und Pflegeschichten abschleifen oder
schadhaften Belag jeglicher Art aufnehmen, gründlich
absaugen und reinigen, Knarrende Dielen der
Holzfußbodenflächen zusätzlich verschrauben und 1
mal maschinell abschleifen.
Menge: 200,000 Stck

**0.4.30 Dispersionsgrundierung**
Dispersionsgrundierung Podeste und Stufen,
Verlegereifen Untergrund nach DIN 18365 mit
Dispersionsgrundierung streichen.
Menge: 150,000 m²

**0.4.40 Faserverstärkte Spachtelung**
Faserverstärkte Spachtelung,
zum Ausgleichen, Spachteln und Nivellieren von
Holzdielenböden, Holzpreßspanplatten (V100) und
Trockenausbauelementen: Spachtelung mit
zementärer Holzbodenausgleichmasse, elastisch und
faserverstärkt.
Menge: 100,000 m²

**0.4.50 Faserverstärkte Spachtelung Stufen**
Faserverstärkte Spachtelung Stufen (ca. 1,00m Breit),
zum Ausgleichen, Spachteln und Nivellieren von
Holzdielenböden, Holzpreßspanplatten (V100) und
Trockenausbauelementen: Spachtelung mit
zementärer Holzbodenausgleichsmasse, elastisch
und faserverstärkt.
Menge: 200,000 Stck

**0.4.60 Zusätzliche Spachtelung als Zulage**
Zusätzliche Spachtelung als Zulage,
nur auf Anweisung der örtlichen Bauleitung zusätzliche
Spachtelung als Zulage.
Menge: 100,000 m²

#### Abschnitt 0.5 Bodenbelagsarbeitennach DIN 18365

**0.5.10 Linolium- Bodenbelag in Bahnen (Podest)**
Linolium- Bodenbelag in Bahnen (Podest),
einschichtig, durchgehend marmoriert,
richtungsorientiert, ohne Träger, Oberfläche PU-
vergütet Dicke: 2,5 mm, liefern, passend zuschneiden
und auf ganzflächig gespachtelten Untergrund
vollflächig mit einem lösungsmittelfreien
Dispersionskleber nach Herstellervorschrift
verkleben.

Farbe nach Wahl des AG.
Menge: 100,000 m²

**0.5.20 Linolium-Bodenbelag in Bahnen**
Linolium-Bodenbelag in Bahnen (Stufen ca. 1,00m Breit),
einschichtig, durchgehend marmoriert,
richtungsorientiert, ohne Träger, Oberfläche PU-
vergütet, Dicke: 2,5 mm, liefern, passend zuschneiden
und auf ganzflächig gespachtelten Untergrund
vollflächig mit einem lösungsmittelfreien
Dispersionskleber nach Herstellervorschrift
verkleben.
Farbe nach Wahl des AG.
Menge: 200,000 Stck

**0.5.30 Fugen fräsen und verschweißen**
Fugen fräsen und verschweißen,
Verschweißen und Fräsen der Fugen von PVC- Platten
oder -Bahnen, ohne Träger, mit belagkonformer
Schweißschnur, Durchmesser: 4 mm, Farbton nach
Wahl des AG, dem Bodenbelag angepasst.
Menge: 100,000 m²

**0.5.40 Dauerelastische Fugen herstellen**
Dauerelastische Fugen herstellen,
als Anschluss an Beläge aus Stein, Türen u. a.
herstellen.
Menge: 200,000 m

**0.5.50 Holzviertelstäbe 14x14 mm stark**
Holzviertelstäbe 14x14 mm stark, lackiert,
liefern und mit Gehrung schneiden und anbringen,
Farbe nach Wahl des AG.
Menge: 170,000 m

**0.5.60 Alu-Treppenkantenprofil erneuern**
Alu-Treppenkantenprofil erneuern 1,00m,
altes, schadhaftes Treppenkantenprofil entfernen und
neues Treppenkantenprofil liefern und fachgerecht
anbringen, einschl. der erforderlichen Vor- und
Nebenleistungen, die Stufenkante ist vorher mit einem
verzinktem Reparaturwinkel zu begradigen. Farbe
nach Wahl des AG, den Schutt zur Kippe fahren
einschl. Kippgebühren und Entsorgungskosten.
Menge: 200,000 Stck

#### Abschnitt 0.6 Stundenlohnarbeiten Facharbeiter

**0.6.10 zus. Stundenlohnarbeiten**
für unvorhersahbare Leistungen
Menge: 10,000 Std

### Bereich 1 Buttmannstr. 9

#### Abschnitt 1.0 Baustelleneinrichtung

**1.0.10 Baustelleneinrichtung**
Baustelleneinrichtung,
liefern und vorhalten aller zur Ausführung der Arbeiten
benötigten Geräte und Werkzeuge.

Hinweis: Zugang zu Strom, Wasser und abschließbare Lage
r möglichkeiten werden vom AG gestellt!Hinweis: Zugang
zu Strom, Wasser und abschließbare Lager möglichkeiten
werden vom AG gestellt!
Menge: 1,000 psch

**1.0.20 Miet - WC**
Miet - WC
Liefern und vorhalten eines Miet-WC.
Grundeinsatzzeit:
4 Wochen, Folgemiete je Woche 5%
Menge: 1,000 psch

**1.0.30 Treppenhauskopf**
Treppenhauskopf fachgerecht mit einer Leiterrüstung
einrüsten,für die Dauer der Arbeiten vorhalten und
nach Beendigung der Arbeiten abbauen und abfahren.
Menge: 2,000 Stck

#### Abschnitt 1.1 Anstrich Wände und Decken

**1.1.10 Verunreinigungen, Nikotin-, Ruß-, Fettflecken**
Verunreinigungen, Nikotin-, Ruß-, Fettflecken,
abwaschen, Verunreinigungen wie
Nikotinverschmutzungen, Ruß-, Fettflecken vollflächig
durch geeignete Maßnahmen, fachgerecht
abwaschen, einschl. aller erf. Nebenarbeiten und
Schutzmaßnahmen. Verfahren: mechanisch (z. B.
abwaschen)
Menge: 1100,000 m²

**1.1.20 Glasvlies**
Glasvlies,
an der obersten Geschoßdecke kleben.
Menge: 40,000 m²

**1.1.30 Deckenflächen Unebenheiten beispachteln**
Deckenflächen Unebenheiten beispachteln,
beispachteln von Unebenheiten, Ausbruchstellen,
Lunkern und Rissen mit verarbeitungsfertiger, gut
füllender Leichtspachtelmasse.
Menge: 300,000 m²

**1.1.40 Deckenflächen Grundbeschichtung**
Deckenflächen Grundbeschichtung
Grundbeschichtung auf Dispersionsbasis,
wasserverdünnbar, haftvermittelnd, Grundierung.
Menge: 300,000 m²

**1.1.50 Deckenflächen, Zwischenbeschichtung**
Deckenflächen,
Zwischenbeschichtung und Schlussbeschichtung mit
Dispersionsfarbe, wasserverdünnbar, lösemittelfrei,
diffusionsfähig, stumpfmatt.

Farbton: Weiß
Menge: 300,000 m²

**1.1.60 Isolieranstrich**
Isolieranstrich,
gegen Wasserflecken und Ausfärbungen.
Menge: 40,000 m²

**1.1.70 Wandflächen, beispachteln**
Wandflächen
beispachteln von Unebenheiten, Ausbruchstellen,
Lunkern und Rissen mit verarbeitungsfertiger, gut
füllender Leichtspachtelmasse.
Menge: 800,000 m²

**1.1.80 Wandflächen, Grundbeschichtung**
Wandflächen,
Grundbeschichtung auf Dispersionsbasis,
wasserverdünnbar, haftvermittelnd,Grundierung.
Menge: 800,000 m²

**1.1.90 Wandflächen, Zwischenbeschichtung**
Wandflächen,
Zwischenbeschichtung und Schlussbeschichtung
mit Dispersionsfarbe, Leicht getönt nach Angabe.
Menge: 800,000 m²

**1.1.100 Zulage zu Pos. 2.09**
Zulage zu Pos. 2.09
Grundbeschichtung (Paneel)
auf Dispersionsbasis, wasserverdünnbar,
haftvermittelnd, gefüllt, pigmentierter, Haftgrund.
Menge: 300,000 m²

**1.1.110 Zulage zu Pos. 2,10**
Zulage zu Pos. 2,10
Wandflächen (Paneel),
mit Latexfarbe seidenglänzend deckend streichen,
dunkel getönt nach Angabe.
Menge: 300,000 m²

**1.1.120 Treppenwangen**
Treppenwangen,
reinigen und mit Latexfarbe streichen.
Menge: 100,000 m

**1.1.130 Fugen zwischen zwei Bauteilen**
Fugen zwischen zwei Bauteilen,
mit Acryl- Fugenmasse versiegeln.
Menge: 750,000 m

#### Abschnitt 1.2 Anstrich Holzwerk

**1.2.10 Profilierte Türen und Bekleidungen**
Profilierte Türen und Bekleidungen,
vorhandene Altanstriche reinigen, lose Anstrichteile
entfernen, gründlich schleifen, rohe Holzteile
imprägnieren, kleine Löcher und Fehlstellen mit
Lackspachtel ausspachteln und mit Alkydharzlack,
Farbtöne nach Vorgabe Auftraggeber, vorstreichen und
deckend lackieren.
Menge: 200,000 m²

**1.2.20 Holztreppengeländer**
Holztreppengeländer,
bestehen aus ,Ober und Untergurt
sowie gedrechselten Traillen wie folgt
bearbeiten: schleifen bis zum tragfähigen
Untergrund, kleine Löcher und Unebenheiten
spachteln. Vor und Schlusslacken mit Alkydharzlack,
Menge: 100,000 m

**1.2.30 Hozhandlauf**
Holzhandlauf,
reinigen, anschleifen, vorstreichen und lackieren.
Menge: 110,000 m

**1.2.40 Podeste/Treppenkopf**
Podeste/Treppenkopf,
reinigen, anschleifen, vorstreichen und lackieren.
Menge: 30,000 m²

**1.2.50 Holzfußleisten**
Holzfußleisten,
reinigen anschleifen, vorstreichen und lackieren.
Menge: 300,000 m

**1.2.60 Stufen, Treppenkopf**
Stufen, Treppenkopf
reinigen, anschleifen, vorstreichen und lackieren.
Menge: 60,000 Stck

**1.2.70 Tritt- und Setzstufen**
Tritt- und Setzstufen mit profilierter Vorder- und
Seitenkante (mit Belag auf der Trittfläche), reinigen
anschleifen, vorstreichen und lackieren.
Menge: 300,000 Stck

#### Abschnitt 1.3 Bodenarbeiten

**1.3.10 Holzfußboden**
Holzfußboden,
verlegefertig vorbereiten Untergrund von
Holzfußboden
auf Verlegereife prüfen ,alten PVC bzw. Anstrich,
Anstrichreste und Pflegeschichten abschleifen oder
schadhaften Belag jeglicher Art aufnehmen, gründlich
absaugen und reinigen. Knarrende Dielen der
Holzfußbodenflächen zusätzlich verschrauben und
1mal maschinell abschleifen.
Menge: 150,000 m²

**1.3.20 Holztreppenstufen verlegefertig vorbereiten**
Holztreppenstufen verlegefertig vorbereiten,
Untergrund von Holztreppenstufen auf Verlegereife
prüfen, Alten PVC inkl. Trittkante bzw. Anstrich,
Anstrichreste und Pflegeschichten abschleifen oder
schadhaften Belag jeglicher Art aufnehmen, gründlich
absaugen und reinigen, Knarrende Dielen der
Holzfußbodenflächen zusätzlich verschrauben und 1
mal maschinell abschleifen.
Menge: 300,000 Stck

**1.3.30 Dispersionsgrundierung Podeste und Stufen**
Dispersionsgrundierung Podeste und Stufen,
Verlegereifen Untergrund nach DIN 18365 mit
Dispersionsgrundierung streichen.
Menge: 200,000 m²

**1.3.40 Faserverstärkte Spachtelung**
Faserverstärkte Spachtelung,
zum Ausgleichen, Spachteln und Nivellieren von
Holzdielenböden, Holzpreßspanplatten (V100) und
Trockenausbauelementen: Spachtelung mit
zementärer Holzbodenausgleichmasse, elastisch und
faserverstärkt.
Menge: 150,000 m²

**1.3.50 Faserverstärkte Spachtelung Stufen**
Faserverstärkte Spachtelung Stufen (ca. 1,00m Breit),
zum Ausgleichen, Spachteln und Nivellieren von
Holzdielenböden, Holzpreßspanplatten (V100) und
Trockenausbauelementen: Spachtelung mit
zementärer Holzbodenausgleichsmasse, elastisch
und faserverstärkt.
Menge: 300,000 Stck

**1.3.60 Zusätzliche Spachtelung als Zulage**
Zusätzliche Spachtelung als Zulage,
nur auf Anweisung der örtlichen Bauleitung zusätzliche
Spachtelung als Zulage.
Menge: 150,000 m²

#### Abschnitt 1.4 Bodenbelagsarbeitennach DIN 18365

**1.4.10 Linolium- Bodenbelag in Bahnen (Podest)**
Linolium- Bodenbelag in Bahnen (Podest),
einschichtig, durchgehend marmoriert,
richtungsorientiert, ohne Träger, Oberfläche PU-
vergütet Dicke: 2,5 mm, liefern, passend zuschneiden
und auf ganzflächig gespachtelten Untergrund
vollflächig mit einem lösungsmittelfreien
Dispersionskleber nach Herstellervorschrift
verkleben.

Farbe nach Wahl des AG.
Menge: 150,000 m²

**1.4.20 Linolium-Bodenbelag in Bahnen (Stufen ca. 1,00m Breit)**
Linolium-Bodenbelag in Bahnen (Stufen ca. 1,00m Breit),
einschichtig, durchgehend marmoriert,
richtungsorientiert, ohne Träger, Oberfläche PU-
vergütet, Dicke: 2,5 mm, liefern, passend zuschneiden
und auf ganzflächig gespachtelten Untergrund
vollflächig mit einem lösungsmittelfreien
Dispersionskleber nach Herstellervorschrift
verkleben.
Farbe nach Wahl des AG.
Menge: 300,000 Stck

**1.4.30 Fugen fräsen und verschweißen**
Fugen fräsen und verschweißen,
Verschweißen und Fräsen der Fugen von PVC- Platten
oder -Bahnen, ohne Träger, mit belagkonformer
Schweißschnur, Durchmesser: 4 mm, Farbton nach
Wahl des AG, dem Bodenbelag angepasst.
Menge: 150,000 m²

**1.4.40 Dauerelastische Fugen herstellen**
Dauerelastische Fugen herstellen,
als Anschluss an Beläge aus Stein, Türen u. a.
herstellen.
Menge: 300,000 m

**1.4.50 Holzviertelstäbe 14x14 mm stark**
Holzviertelstäbe 14x14 mm stark, lackiert,
liefern und mit Gehrung schneiden und anbringen,
Farbe nach Wahl des AG.
Menge: 250,000 m

**1.4.60 Alu-Treppenkantenprofil erneuern 1,00m**
Alu-Treppenkantenprofil erneuern 1,00m,
altes, schadhaftes Treppenkantenprofil entfernen und
neues Treppenkantenprofil liefern und fachgerecht
anbringen, einschl. der erforderlichen Vor- und
Nebenleistungen, die Stufenkante ist vorher mit einem
verzinktem Reparaturwinkel zu begradigen. Farbe
nach Wahl des AG, den Schutt zur Kippe fahren
einschl. Kippgebühren und Entsorgungskosten.
Menge: 300,000 Stck

#### Abschnitt 1.5 Durchfahrt/Durchgang

**1.5.10 Gerüst**
Bewegliches Gerüst für die Anstricharbeiten in der
Durchfahrt/Durchgang
Menge: 1,000 psch

**1.5.20 Deckenflächen Boden abdecken**
Alle Flächen der Böden mit starkem Abdeckpapier, 2
fach, oder mit Filzpappe schützen.
ca. 120m²

Alle anderen Bauteile, wie Türen, Fenster, Geländer
usw. sind vor Verunreinigungen ebenfalls zu schützen.
Der Preis gilt Pauschal für jeweils ein Geschoß.
Menge: 1,000 psch

**1.5.30 Decken, Wandflächen ausspachteln**
Deckenflächen, Wandflächen kleine Unebenheiten
ausspachteln und glätten
Menge: 150,000 m²

**1.5.40 Durchgangsdecke streichen**
Durchgangsdecke grundieren, deckend hell mit
Dispersionsfrabe streichen
Farbton nach Angabe der Bauleitung
Menge: 40,000 m²

**1.5.50 Wände und Paneelflächen**
Wände und Paneelflächen inkl. Paneelleisten,
grundieren, falls notwendig isolieren,
deckend hell mit Dispersionsfarbe im Farbton
nach Wahl des AG streichen
und die Paneelleisten mit Latex nach Wahl des AG
streichen
Menge: 110,000 m²

**1.5.60 Zulagen für mittel getönte Ausführung**
Zulagen für mittel getönte Ausführung
Fabton nach Angabe des Auftraggebers
Menge: 40,000 m²

**1.5.70 Holzfußleisten**
Holzfußleisten,
reinigen anschleifen, vorstreichen und lackieren.
Menge: 30,000 m

**1.5.80 Flügeltüren Eingangs- und Hoftür**
Türflächen
den vorhandenen Altanstrich auf Haft- und Tragfähigkeit
überprüfen.
Ein nicht haft- und tragfahiger Altanstrich ist
vollständig zu entfernen

Zweiseitig reinigen, vorstreichen und lackieren

Farbton (dunkel getönte Ausführung)
nach Wahl des AG streichen

Sämtliche Arbeiten wie das Entfernen von Altanstrichen,
das Schleifen und
Spachteln von Holzflächen und notwendige zusätzliche
Grundier-, Zwischen-
und Schlussansriche sind in den Einheitspreis
einzukalkulieren
Menge: 60,000 m²

#### Abschnitt 1.6 Stundenlohnarbeiten Facharbeiter

**1.6.10 zus. Stundenlohnarbeiten**
für unvorhersahbare Leistungen
Menge: 10,000 Std

### Bereich 2 Buttmannstr. 9a

#### Abschnitt 2.1 Anstrich Wände und Decken

**2.1.10 Verunreinigungen, Nikotin-, Ruß-, Fettflecken**
Verunreinigungen, Nikotin-, Ruß-, Fettflecken,
abwaschen, Verunreinigungen wie
Nikotinverschmutzungen, Ruß-, Fettflecken vollflächig
durch geeignete Maßnahmen, fachgerecht
abwaschen, einschl. aller erf. Nebenarbeiten und
Schutzmaßnahmen. Verfahren: mechanisch (z. B.
abwaschen)
Menge: 1100,000 m²

**2.1.20 Glasvlies**
Glasvlies,
an der obersten Geschoßdecke kleben.
Menge: 40,000 m²

**2.1.30 Deckenflächen Unebenheiten beispachteln**
Deckenflächen Unebenheiten beispachteln,
beispachteln von Unebenheiten, Ausbruchstellen,
Lunkern und Rissen mit verarbeitungsfertiger, gut
füllender Leichtspachtelmasse.
Menge: 300,000 m²

**2.1.40 Deckenflächen Grundbeschichtung**
Deckenflächen Grundbeschichtung
Grundbeschichtung auf Dispersionsbasis,
wasserverdünnbar, haftvermittelnd, Grundierung.
Menge: 300,000 m²

**2.1.50 Deckenflächen, Zwischenbeschichtung**
Deckenflächen,
Zwischenbeschichtung und Schlussbeschichtung mit
Dispersionsfarbe, wasserverdünnbar, lösemittelfrei,
diffusionsfähig, stumpfmatt.

Farbton: Weiß
Menge: 300,000 m²

**2.1.60 Isolieranstrich**
Isolieranstrich,
gegen Wasserflecken und Ausfärbungen.
Menge: 40,000 m²

**2.1.70 Wandflächen, beispachteln**
Wandflächen
beispachteln von Unebenheiten, Ausbruchstellen,
Lunkern und Rissen mit verarbeitungsfertiger, gut
füllender Leichtspachtelmasse.
Menge: 800,000 m²

**2.1.80 Wandflächen, Grundbeschichtung**
Wandflächen,
Grundbeschichtung auf Dispersionsbasis,
wasserverdünnbar, haftvermittelnd,Grundierung.
Menge: 800,000 m²

**2.1.90 Wandflächen, Zwischenbeschichtung**
Wandflächen,
Zwischenbeschichtung und Schlussbeschichtung
mit Dispersionsfarbe, Leicht getönt nach Angabe.
Menge: 800,000 m²

**2.1.100 Zulage zu Pos. 2.09**
Zulage zu Pos. 2.09
Grundbeschichtung (Paneel)
auf Dispersionsbasis, wasserverdünnbar,
haftvermittelnd, gefüllt, pigmentierter, Haftgrund.
Menge: 300,000 m²

**2.1.110 Zulage zu Pos. 2,10**
Zulage zu Pos. 2,10
Wandflächen (Paneel),
mit Latexfarbe seidenglänzend deckend streichen,
dunkel getönt nach Angabe.
Menge: 300,000 m²

**2.1.120 Treppenwangen**
Treppenwangen,
reinigen und mit Latexfarbe streichen.
Menge: 100,000 m

**2.1.130 Fugen zwischen zwei Bauteilen**
Fugen zwischen zwei Bauteilen,
mit Acryl- Fugenmasse versiegeln.
Menge: 750,000 m

#### Abschnitt 2.2 Anstrich Holzwerk

**2.2.10 Profilierte Türen und Bekleidungen**
Profilierte Türen und Bekleidungen,
vorhandene Altanstriche reinigen, lose Anstrichteile
entfernen, gründlich schleifen, rohe Holzteile
imprägnieren, kleine Löcher und Fehlstellen mit
Lackspachtel ausspachteln und mit Alkydharzlack,
Farbtöne nach Vorgabe Auftraggeber, vorstreichen und
deckend lackieren.
Menge: 200,000 m²

**2.2.20 Holztreppengeländer**
Holztreppengeländer,
bestehen aus ,Ober und Untergurt
sowie gedrechselten Traillen wie folgt
bearbeiten: schleifen bis zum tragfähigen
Untergrund, kleine Löcher und Unebenheiten
spachteln. Vor und Schlusslacken mit Alkydharzlack,
Menge: 100,000 m

**2.2.30 Holzhandlauf**
Holzhandlauf,
reinigen, anschleifen, vorstreichen und lackieren.
Menge: 110,000 m

**2.2.40 Podeste/Treppenkopf**
Podeste/Treppenkopf,
reinigen, anschleifen, vorstreichen und lackieren.
Menge: 30,000 m²

**2.2.50 Holzfußleisten**
Holzfußleisten,
reinigen anschleifen, vorstreichen und lackieren.
Menge: 300,000 m

**2.2.60 Stufen, Treppenkopf**
Stufen, Treppenkopf
reinigen, anschleifen, vorstreichen und lackieren.
Menge: 60,000 Stck

**2.2.70 Tritt- und Setzstufen**
Tritt- und Setzstufen mit profilierter Vorder- und
Seitenkante (mit Belag auf der Trittfläche), reinigen
anschleifen, vorstreichen und lackieren.
Menge: 300,000 Stck

#### Abschnitt 2.3 Bodenarbeiten

**2.3.10 Holzfußboden**
Holzfußboden,
verlegefertig vorbereiten Untergrund von
Holzfußboden
auf Verlegereife prüfen ,alten PVC bzw. Anstrich,
Anstrichreste und Pflegeschichten abschleifen oder
schadhaften Belag jeglicher Art aufnehmen, gründlich
absaugen und reinigen. Knarrende Dielen der
Holzfußbodenflächen zusätzlich verschrauben und
1mal maschinell abschleifen.
Menge: 150,000 m²

**2.3.20 Holztreppenstufen verlegefertig vorbereiten**
Holztreppenstufen verlegefertig vorbereiten,
Untergrund von Holztreppenstufen auf Verlegereife
prüfen, Alten PVC inkl. Trittkante bzw. Anstrich,
Anstrichreste und Pflegeschichten abschleifen oder
schadhaften Belag jeglicher Art aufnehmen, gründlich
absaugen und reinigen, Knarrende Dielen der
Holzfußbodenflächen zusätzlich verschrauben und 1
mal maschinell abschleifen.
Menge: 300,000 Stck

**2.3.30 Dispersionsgrundierung**
Dispersionsgrundierung Podeste und Stufen,
Verlegereifen Untergrund nach DIN 18365 mit
Dispersionsgrundierung streichen.
Menge: 200,000 m²

**2.3.40 Faserverstärkte Spachtelung**
Faserverstärkte Spachtelung,
zum Ausgleichen, Spachteln und Nivellieren von
Holzdielenböden, Holzpreßspanplatten (V100) und
Trockenausbauelementen: Spachtelung mit
zementärer Holzbodenausgleichmasse, elastisch und
faserverstärkt.
Menge: 150,000 m²

**2.3.50 Faserverstärkte Spachtelung Stufen**
Faserverstärkte Spachtelung Stufen (ca. 1,00m Breit),
zum Ausgleichen, Spachteln und Nivellieren von
Holzdielenböden, Holzpreßspanplatten (V100) und
Trockenausbauelementen: Spachtelung mit
zementärer Holzbodenausgleichsmasse, elastisch
und faserverstärkt.
Menge: 300,000 Stck

**2.3.60 Zusätzliche Spachtelung als Zulage**
Zusätzliche Spachtelung als Zulage,
nur auf Anweisung der örtlichen Bauleitung zusätzliche
Spachtelung als Zulage.
Menge: 150,000 m²

#### Abschnitt 2.4 Bodenbelagsarbeitennach DIN 18365

**2.4.10 Linolium- Bodenbelag in Bahnen (Podest)**
Linolium- Bodenbelag in Bahnen (Podest),
einschichtig, durchgehend marmoriert,
richtungsorientiert, ohne Träger, Oberfläche PU-
vergütet Dicke: 2,5 mm, liefern, passend zuschneiden
und auf ganzflächig gespachtelten Untergrund
vollflächig mit einem lösungsmittelfreien
Dispersionskleber nach Herstellervorschrift
verkleben.

Farbe nach Wahl des AG.
Menge: 150,000 m²

**2.4.20 Linolium-Bodenbelag in Bahnen**
Linolium-Bodenbelag in Bahnen (Stufen ca. 1,00m Breit),
einschichtig, durchgehend marmoriert,
richtungsorientiert, ohne Träger, Oberfläche PU-
vergütet, Dicke: 2,5 mm, liefern, passend zuschneiden
und auf ganzflächig gespachtelten Untergrund
vollflächig mit einem lösungsmittelfreien
Dispersionskleber nach Herstellervorschrift
verkleben.
Farbe nach Wahl des AG.
Menge: 300,000 Stck

**2.4.30 Fugen fräsen und verschweißen**
Fugen fräsen und verschweißen,
Verschweißen und Fräsen der Fugen von PVC- Platten
oder -Bahnen, ohne Träger, mit belagkonformer
Schweißschnur, Durchmesser: 4 mm, Farbton nach
Wahl des AG, dem Bodenbelag angepasst.
Menge: 150,000 m²

**2.4.40 Dauerelastische Fugen herstellen**
Dauerelastische Fugen herstellen,
als Anschluss an Beläge aus Stein, Türen u. a.
herstellen.
Menge: 300,000 m

**2.4.50 Holzviertelstäbe 14x14 mm stark**
Holzviertelstäbe 14x14 mm stark, lackiert,
liefern und mit Gehrung schneiden und anbringen,
Farbe nach Wahl des AG.
Menge: 250,000 m

**2.4.60 Alu-Treppenkantenprofil erneuern 1,00m**
Alu-Treppenkantenprofil erneuern 1,00m,
altes, schadhaftes Treppenkantenprofil entfernen und
neues Treppenkantenprofil liefern und fachgerecht
anbringen, einschl. der erforderlichen Vor- und
Nebenleistungen, die Stufenkante ist vorher mit einem
verzinktem Reparaturwinkel zu begradigen. Farbe
nach Wahl des AG, den Schutt zur Kippe fahren
einschl. Kippgebühren und Entsorgungskosten.
Menge: 300,000 Stck

#### Abschnitt 2.5 Stundenlohnarbeiten Facharbeiter

**2.5.10 zus. Stundenlohnarbeiten**
für unvorhersahbare Leistungen
Menge: 10,000 Std

### Bereich 3 Thurneysserstr. 4

#### Abschnitt 3.1 Anstrich Wände und Decken

**3.1.10 Verunreinigungen, Nikotin-, Ruß-, Fettflecken**
Verunreinigungen, Nikotin-, Ruß-, Fettflecken,
abwaschen, Verunreinigungen wie
Nikotinverschmutzungen, Ruß-, Fettflecken vollflächig
durch geeignete Maßnahmen, fachgerecht
abwaschen, einschl. aller erf. Nebenarbeiten und
Schutzmaßnahmen. Verfahren: mechanisch (z. B.
abwaschen)
Menge: 750,000 m²

**3.1.20 Glasvlies**
Glasvlies,
an der obersten Geschoßdecke kleben.
Menge: 30,000 m²

**3.1.30 Deckenflächen Unebenheiten beispachteln**
Deckenflächen Unebenheiten beispachteln,
beispachteln von Unebenheiten, Ausbruchstellen,
Lunkern und Rissen mit verarbeitungsfertiger, gut
füllender Leichtspachtelmasse.
Menge: 200,000 m²

**3.1.40 Deckenflächen Grundbeschichtung**
Deckenflächen Grundbeschichtung
Grundbeschichtung auf Dispersionsbasis,
wasserverdünnbar, haftvermittelnd, Grundierung.
Menge: 200,000 m²

**3.1.50 Deckenflächen, Zwischenbeschichtung**
Deckenflächen,
Zwischenbeschichtung und Schlussbeschichtung mit
Dispersionsfarbe, wasserverdünnbar, lösemittelfrei,
diffusionsfähig, stumpfmatt.

Farbton: Weiß
Menge: 200,000 m²

**3.1.60 Isolieranstrich**
Isolieranstrich,
gegen Wasserflecken und Ausfärbungen.
Menge: 30,000 m²

**3.1.70 Wandflächen, beispachteln**
Wandflächen
beispachteln von Unebenheiten, Ausbruchstellen,
Lunkern und Rissen mit verarbeitungsfertiger, gut
füllender Leichtspachtelmasse.
Menge: 550,000 m²

**3.1.80 Wandflächen, Grundbeschichtung**
Wandflächen,
Grundbeschichtung auf Dispersionsbasis,
wasserverdünnbar, haftvermittelnd,Grundierung.
Menge: 550,000 m²

**3.1.90 Wandflächen, Zwischenbeschichtung**
Wandflächen,
Zwischenbeschichtung und Schlussbeschichtung
mit Dispersionsfarbe, Leicht getönt nach Angabe.
Menge: 550,000 m²

**3.1.100 Zulage zu Pos. 2.09**
Zulage zu Pos. 2.09
Grundbeschichtung (Paneel)
auf Dispersionsbasis, wasserverdünnbar,
haftvermittelnd, gefüllt, pigmentierter, Haftgrund.
Menge: 200,000 m²

**3.1.110 Zulage zu Pos. 2,10**
Zulage zu Pos. 2,10
Wandflächen (Paneel),
mit Latexfarbe seidenglänzend deckend streichen,
dunkel getönt nach Angabe.
Menge: 200,000 m²

**3.1.120 Treppenwangen**
Treppenwangen,
reinigen und mit Latexfarbe streichen.
Menge: 70,000 m

**3.1.130 Fugen zwischen zwei Bauteilen**
Fugen zwischen zwei Bauteilen,
mit Acryl- Fugenmasse versiegeln.
Menge: 500,000 m

#### Abschnitt 3.2 Anstrich Holzwerk

**3.2.10 Profilierte Türen und Bekleidungen**
Profilierte Türen und Bekleidungen,
vorhandene Altanstriche reinigen, lose Anstrichteile
entfernen, gründlich schleifen, rohe Holzteile
imprägnieren, kleine Löcher und Fehlstellen mit
Lackspachtel ausspachteln und mit Alkydharzlack,
Farbtöne nach Vorgabe Auftraggeber, vorstreichen und
deckend lackieren.
Menge: 150,000 m²

**3.2.20 Fenster- und Fensterbänke**
Fenster- und Fensterbänke,
vorhandene Altanstriche reinigen, lose Anstrichteile
entfernen, gründlich schleifen, rohe Holzteile
imprägnieren, kleine Löcher und Fehlstellen mit
Lackspachtel ausspachteln und mit Alkydharzlack,
Farbton Weiß, vorstreichen und
deckend lackieren.
Menge: 30,000 m²

**3.2.30 Holztreppengeländer**
Holztreppengeländer,
bestehen aus ,Ober und Untergurt
sowie gedrechselten Traillen wie folgt
bearbeiten: schleifen bis zum tragfähigen
Untergrund, kleine Löcher und Unebenheiten
spachteln. Vor und Schlusslacken mit Alkydharzlack,
Menge: 70,000 m

**3.2.40 Holzhandlauf**
Holzhandlauf,
reinigen, anschleifen, vorstreichen und lackieren.
Menge: 75,000 m

**3.2.50 Podeste/Treppenkopf**
Podeste/Treppenkopf,
reinigen, anschleifen, vorstreichen und lackieren.
Menge: 20,000 m²

**3.2.60 Holzfußleisten**
Holzfußleisten,
reinigen anschleifen, vorstreichen und lackieren.
Menge: 200,000 m

**3.2.70 Stufen, Treppenkopf**
Stufen, Treppenkopf
reinigen, anschleifen, vorstreichen und lackieren.
Menge: 40,000 Stck

**3.2.80 Tritt- und Setzstufen**
Tritt- und Setzstufen mit profilierter Vorder- und
Seitenkante (mit Belag auf der Trittfläche), reinigen
anschleifen, vorstreichen und lackieren.
Menge: 200,000 Stck

#### Abschnitt 3.3 Bodenarbeiten

**3.3.10 Holzfußboden**
Holzfußboden,
verlegefertig vorbereiten Untergrund von
Holzfußboden
auf Verlegereife prüfen ,alten PVC bzw. Anstrich,
Anstrichreste und Pflegeschichten abschleifen oder
schadhaften Belag jeglicher Art aufnehmen, gründlich
absaugen und reinigen. Knarrende Dielen der
Holzfußbodenflächen zusätzlich verschrauben und
1mal maschinell abschleifen.
Menge: 100,000 m²

**3.3.20 Holztreppenstufen verlegefertig vorbereiten**
Holztreppenstufen verlegefertig vorbereiten,
Untergrund von Holztreppenstufen auf Verlegereife
prüfen, Alten PVC inkl. Trittkante bzw. Anstrich,
Anstrichreste und Pflegeschichten abschleifen oder
schadhaften Belag jeglicher Art aufnehmen, gründlich
absaugen und reinigen, Knarrende Dielen der
Holzfußbodenflächen zusätzlich verschrauben und 1
mal maschinell abschleifen.
Menge: 200,000 Stck

**3.3.30 Dispersionsgrundierung**
Dispersionsgrundierung Podeste und Stufen,
Verlegereifen Untergrund nach DIN 18365 mit
Dispersionsgrundierung streichen.
Menge: 150,000 m²

**3.3.40 Faserverstärkte Spachtelung**
Faserverstärkte Spachtelung,
zum Ausgleichen, Spachteln und Nivellieren von
Holzdielenböden, Holzpreßspanplatten (V100) und
Trockenausbauelementen: Spachtelung mit
zementärer Holzbodenausgleichmasse, elastisch und
faserverstärkt.
Menge: 100,000 m²

**3.3.50 Faserverstärkte Spachtelung Stufen**
Faserverstärkte Spachtelung Stufen (ca. 1,00m Breit),
zum Ausgleichen, Spachteln und Nivellieren von
Holzdielenböden, Holzpreßspanplatten (V100) und
Trockenausbauelementen: Spachtelung mit
zementärer Holzbodenausgleichsmasse, elastisch
und faserverstärkt.
Menge: 200,000 Stck

**3.3.60 Zusätzliche Spachtelung als Zulage**
Zusätzliche Spachtelung als Zulage,
nur auf Anweisung der örtlichen Bauleitung zusätzliche
Spachtelung als Zulage.
Menge: 100,000 m²

#### Abschnitt 3.4 Bodenbelagsarbeitennach DIN 18365

**3.4.10 Linolium- Bodenbelag in Bahnen (Podest)**
Linolium- Bodenbelag in Bahnen (Podest),
einschichtig, durchgehend marmoriert,
richtungsorientiert, ohne Träger, Oberfläche PU-
vergütet Dicke: 2,5 mm, liefern, passend zuschneiden
und auf ganzflächig gespachtelten Untergrund
vollflächig mit einem lösungsmittelfreien
Dispersionskleber nach Herstellervorschrift
verkleben.

Farbe nach Wahl des AG.
Menge: 100,000 m²

**3.4.20 Linolium-Bodenbelag in Bahnen**
Linolium-Bodenbelag in Bahnen (Stufen ca. 1,00m Breit),
einschichtig, durchgehend marmoriert,
richtungsorientiert, ohne Träger, Oberfläche PU-
vergütet, Dicke: 2,5 mm, liefern, passend zuschneiden
und auf ganzflächig gespachtelten Untergrund
vollflächig mit einem lösungsmittelfreien
Dispersionskleber nach Herstellervorschrift
verkleben.
Farbe nach Wahl des AG.
Menge: 200,000 Stck

**3.4.30 Fugen fräsen und verschweißen**
Fugen fräsen und verschweißen,
Verschweißen und Fräsen der Fugen von PVC- Platten
oder -Bahnen, ohne Träger, mit belagkonformer
Schweißschnur, Durchmesser: 4 mm, Farbton nach
Wahl des AG, dem Bodenbelag angepasst.
Menge: 100,000 m²

**3.4.40 Dauerelastische Fugen herstellen**
Dauerelastische Fugen herstellen,
als Anschluss an Beläge aus Stein, Türen u. a.
herstellen.
Menge: 200,000 m

**3.4.50 Holzviertelstäbe 14x14 mm stark**
Holzviertelstäbe 14x14 mm stark, lackiert,
liefern und mit Gehrung schneiden und anbringen,
Farbe nach Wahl des AG.
Menge: 170,000 m

**3.4.60 Alu-Treppenkantenprofil erneuern**
Alu-Treppenkantenprofil erneuern 1,00m,
altes, schadhaftes Treppenkantenprofil entfernen und
neues Treppenkantenprofil liefern und fachgerecht
anbringen, einschl. der erforderlichen Vor- und
Nebenleistungen, die Stufenkante ist vorher mit einem
verzinktem Reparaturwinkel zu begradigen. Farbe
nach Wahl des AG, den Schutt zur Kippe fahren
einschl. Kippgebühren und Entsorgungskosten.
Menge: 200,000 Stck

#### Abschnitt 3.5 Stundenlohnarbeiten Facharbeiter

**3.5.10 zus. Stundenlohnarbeiten**
für unvorhersahbare Leistungen
Menge: 10,000 Std

USt %: 19,00
